# SAH_Schulbauaufstockung Hoffnungsthal
Angebotsaufforderung (GAEB DA XML 3.3, DA83)
Projekt: 24-04
Währung: EUR
Erstellt mit: GXML Toolbox V3.3 R20220330, ORCA AVA 26.0.7 26.00.07, 06.10.2025

## Baubeschreibung
Baubeschreibung

GGS Hoffnungsthal
Objektadresse: Hauptstraße 262, 51503 Rösrath

Allgemeine Rahmenbedingungen:
Die Baustelle befindet sich auf dem Gelände der Gemeinschaftsgrundschule Hoffnungsthal. Während der gesamten Bauzeit findet parallel Schulbetrieb statt.
Alle Arbeiten sind daher mit besonderer Rücksichtnahme und in enger Abstimmung mit der Bauleitung zu koordinieren.

Arbeitszeiten und Zugang:
Die Baustelle wird durch eine Bauüberwachung ("BauWatch") montags bis freitags von 06:00 bis 20:00 Uhr gesichert.
Arbeiten außerhalb dieses Zeitfensters sind dem Auftraggeber rechtzeitig schriftlich anzukündigen und bedürfen der gesonderten Zustimmung.

Lärm- und Ablaufkoordination:
Insbesondere lärmintensive Arbeiten (z. B. Abbruch-, Schlag- oder Kernbohrarbeiten) sind vorab mit der Bauleitung abzustimmen.
Die Schulleitung ist bei Beeinträchtigungen des Unterrichts durch Lärm rechtzeitig zu informieren.

Zufahrt und Anlieferung:
Die Anlieferung zur Baustelle erfolgt ausschließlich rückseitig über die Rotdornallee.
Die Zufahrt über den Schulhof ist untersagt.
Die Zufahrt vor der Schulküche ist zur Mittagszeit freizuhalten, um eine störungsfreie Anlieferung der Schulverpflegung sicherzustellen.

Sanitäre Einrichtungen:
Ein Baustellen-WC ist rückseitig eingerichtet und steht ausschließlich den Handwerkern zur Verfügung.
Die Schülertoiletten sind nicht durch Handwerker zu benutzen und dienen ausschließlich den Kindern.

Baustelleneinrichtung / Lagerflächen:
Auf der Rückseite der Schule, im Bereich der Rotdornallee, befindet sich ein abgesperrter Bereich, der als Parkfläche, Anlieferzone sowie für Container und Lagerung zur Verfügung steht.
Ein Baustelleneinrichtungsplan liegt den Ausschreibungsunterlagen bei.

Verkehrssicherung:
Die Verkehrssicherung innerhalb und unmittelbar außerhalb des Baustellenbereichs obliegt dem Auftragnehmer.
Schulwege, Rettungswege und Fluchtwege sind jederzeit freizuhalten. Besondere Rücksicht ist auf die Wegeführung der Kinder zu nehmen.

Rauchverbot auf dem Schulgelände:
Das Rauchen ist auf dem gesamten Schulhof sowie auf allen dazugehörigen Flächen untersagt. Dieses Verbot gilt auch für das Rauchen in Fahrzeugen, die sich auf dem Schulgelände befinden.

Baustelleneinrichtungsplan:
Die möglichen Parkplätze und Zugänge sind dem Baustelleneinrichtungsplan zu entnehmen

## Technische Vorbemerkungen Dachabdichtung- / deckungsarbeiten
Technische Vorbemerkung - Dachabdichtungsarbeiten

1. Mitgeltende Normen und Regeln
Allgemeines:
Für die Ausführung der Leistungen gelten die zum Zeitpunkt des Vertragsschlusses gültigen DIN-Normen, VOB/C-Regelwerke, sowie alle einschlägigen technischen Regelwerke, jeweils in ihrer gültigen Fassung - einschließlich Änderungen, Berichtigungen und Beiblätter.
Insbesondere gelten:

- VOB/C ATV DIN 18338 - Dachdeckungsarbeiten

- DIN 4108-7 - Luftdichtheit der Gebäudehülle

- Fachregeln des Deutschen Dachdeckerhandwerks (ZVDH)

- ggf. einschlägige Regelwerke der eingesetzten Material- und Systemhersteller

- Landesbauordnung und Schulbaurichtlinie, sofern zutreffend

Insbesondere gelten:

2. Allgemeine Hinweise zur Ausführung

Die Ausführung der Dachabdichtungsarbeiten hat nach den allgemein anerkannten Regeln der Technik und gemäß den Angaben des Leistungsverzeichnisses, den Zeichnungen, sowie den Richtlinien der jeweiligen Hersteller zu erfolgen.

Maßermittlungen sind gemäß VOB/C vorzunehmen. Vor der Ausführung sind Maße und Gegebenheiten vor Ort zu prüfen.

Ein prüfbares, nachvollziehbares Aufmaß nach VOB/C ist Grundlage der Abrechnung. Die Maße sind vor Ausführung durch den Auftragnehmer zu prüfen und mit der Bauleitung abzustimmen.

3. Bestandsprüfung / Vorbereitung

Vor Beginn der Arbeiten ist die vorhandene Dachkonstruktion auf Tragfähigkeit, Zustand und Aufbau zu prüfen. Bestehende Schichten (z. B. alte Abdichtungen, Dämmebenen, Dachlatten) sind auf Feuchtigkeit und Schadstellen zu kontrollieren.

Rückbau und Entsorgung vorhandener Dachaufbauten erfolgt gemäß geltenden Vorschriften.

4. Witterungsschutz / Bauablauf

Die Dachflächen sind während der gesamten Bauzeit witterungsgeschützt zu halten. Bei teilweisem Rückbau sind abschnittsweise Notabdeckungen vorzusehen, um Durchfeuchtung zu verhindern.

Temporäre Schutzmaßnahmen sind in den Einheitspreisen enthalten und durch den Auftragnehmer eigenverantwortlich vorzusehen.

5. Anschlüsse, Durchdringungen, Details

Alle Anschlüsse an bestehende Dachbauteile (z. B. Kamine, Dachfenster, Gauben, Ortgänge) sind dauerhaft regensicher und fachgerecht auszuführen.

Die Ausführung erfolgt gemäß den Fachregeln sowie den Details der eingesetzten Systemhersteller. Durchdringungen sind mit systemkonformen An- und Abschlüssen herzustellen.
6. Entwässerung und Dachneigung

Die Dachflächen sind mit ausreichendem Gefälle auszuführen. Die Mindestdachneigung der eingesetzten Dachdeckung ist gemäß Herstellerangaben und den Fachregeln einzuhalten.

Dachentwässerung über Traufen, Rinnen und Fallrohre ist gemäß Leistungsverzeichnis herzustellen und auf die geplante Nutzung abzustimmen.

Hinweis zur Baustellenbesichtigung:
Es wird empfohlen, dass sich der Bieter vor Angebotsabgabe einen eigenen Eindruck von der Baustellensituation verschafft.
Hierzu kann - nach vorheriger Absprache mit der Bauleitung - eine Besichtigung erfolgen.

## 71 Dachdeckerarbeiten
EP-Anteile: Lohn; Material; Gerät; Sonstiges

### Titel 01 Bestandsdächer

#### Bereich 01.01 Baustelleneinrichtung

*Hinweis: Hinweis zu Gewerk Sicherheits- und Baustelleneinrichtung*
Entsprechend VOB Teil C, DIN 18299 ist das Vorhalten, Einrichten und Räumen der Baustelleneinrichtung einschl. der Geräte und dgl. eine Nebenleistung.
Nur bei größeren Baumaßnahmen und einer längeren Bauzeit, sowie bei Bauvorhaben, die mehrere Bauabschnitte umfassen, wird die Baustelleneinrichtung gesondert in einer Leistungsbeschreibung erfasst.

*Hinweis: Hinweis zu den Bestandsdächern*
Es handelt sich um 3 Stück Bestandsdächer die im Übersichtsplan mit A, B und C bezeichnet sind.

Pultdach A: 32,00 qm
Pultdach B: 48,00 qm
Pultdach C: 60,00 qm

#### Bereich 01.02 Abbrucharbeiten

**01.02.1 Dachdeckung, Pfannen, Ziegel, entfernen**
*** EP-Aufgliederung gefordert
Dachdeckung aus Pfannenziegeln entfernen, Bauschutt entsorgen.
Das Gerüst ist bauseits vorhanden.
Dachneigung : 20-30 Grad
Firsthöhe : siehe Pläne
Material : Ziegel o. Betondachstein
Deckungsart : klassische Pfannendeckung

Bauteil: A, B, C
Menge: 140,000 m²

**01.02.2 Unterspannbahn entfernen, entsorgen**
*** EP-Aufgliederung gefordert
Alte Unterspannbahn entfernen und als Bauschutt/Sondermüll entsorgen.
Art der Bahn : unbekannt
Gebäudehöhe: 'siehe Pläne'
Dachneigung : 20-30 Grad

Deponiekosten :
Bauteile: A, B, C
Menge: 140,000 m²

**01.02.3 Dachabdichtung, Bitumenbahn, 1-lagig, entfernen**
*** EP-Aufgliederung gefordert
Dachabdichtung rückstandsfrei entfernen; Bauschutt entsorgen.
Material Abdichtung: Bitumenbasis
Anzahl der Lagen: 1
Menge: 10,000 m²

**01.02.4 Trauf-/Attikabohle entfernen, entsorgen, Holz, h=15 cm**
*** EP-Aufgliederung gefordert
Trauf- und Attikabohle entfernen und entsorgen.
Bretthöhe: ca. 150 mm
Brettbreite: ca. 120 - 240 mm

Bauteile: A, B, C
Menge: 30,500 m

**01.02.5 Ortgang-/Traufbrett entfernen**
*** EP-Aufgliederung gefordert
Ortgang- oder Traufbrett entfernen und entsorgen.
Brettbreite: ca. 120 - 240 mm

Bauteil: A, B, C
Menge: 31,000 m

**01.02.6 Konterlattung entfernen**
*** EP-Aufgliederung gefordert
Konterlattung entfernen und entsorgen.
Lattenweite: ca. 700 - 800 mm
Lattenquerschnitt: ca. 60/40 mm
Menge: 140,000 m²

**01.02.7 Dachlattung entfernen**
*** EP-Aufgliederung gefordert
Dachlattung entfernen und entsorgen.
Lattenweite: 320 - 340 mm
Lattenquerschnitt : 24/48 mm
Menge: 140,000 m²

**01.02.8 Dachschalung, entfernen, entsorgen**
*** EP-Aufgliederung gefordert
Dachschalung vollständig entfernen, Bauschutt entsorgen.
Menge: 10,000 m²

**01.02.9 Blechteile entfernen, bis Z 600**
*** EP-Aufgliederung gefordert
Bleche wie Winkelkehle, Wandanschluss, Traufblech, Verwahrung entfernen und entsorgen.
Blechteil : Wand- Trauf- und Firstbereiche
Material : Blech und Bleianschlüsse
Demontageort : Bauteil A, B, C
Zuschnitt: bis 600 mm
Menge: 62,000 m

**01.02.10 Schneefanggitter entfernen und entsorgen**
*** EP-Aufgliederung gefordert
Schneefanggitter entfernen und entsorgen.
Material : Alu o. verz. Stahl
Menge: 10,000 m

**01.02.11 Fallrohr, rund, demontieren, entsorgen, DN 100**
*** EP-Aufgliederung gefordert
Fallrohr der Dachentwässerung, einschl. der Rohrschellen und Rohrverbindungen zu den Dachrinnen und den Standrohren vollständig demontieren und entsorgen. Das Gerüst wird bauseits gestellt.
Bauteil: Fallrohr
Form: rund
Maßnahme: demontieren, entsorgen
Vergütung d. Entsorgung: durch AN
Nenngröße: bis DN 100
Werkstoff : verz. Stahl
Menge: 10,000 m

**01.02.12 Dachrinne vorgehängt, Tropfblech, Rinneneinhang, halbr./kastenf., demont./ents.**
*** EP-Aufgliederung gefordert
Dachrinne vorgehängt, einschl. Rinnenhaken und Tropfblech, vollständig demontieren und entsorgen. Das Gerüst wird bauseits gestellt.
Bauteil: Dachrinne vorgehängt, Tropfblech, Rinneneinhang
Form d. Dachrinne: halbrund/kastenförmig
Maßnahme: demontieren, entsorgen
Vergütung d. Entsorgung: durch AN
Nenngröße : '....'
Werkstoff : '....'
Menge: 30,500 m

#### Bereich 01.03 Abbruch- u. Entsorgug alter Mineralwolle

*Hinweis: Hinweis zur Entsorgung*
Im Zuge der geplanten Sanierung der Pultdächer am Gebäude sind folgende Leistungen auszuführen:

1. Allgemeines
Ausbau und fachgerechte Entsorgung von alter Mineralfaserdämmung (Glas- bzw. Steinwolle) im Bereich des Pultdaches.

Die vorhandene Dämmung ist zwischen 10 und 16 cm stark und wurde vermutlich vor 1996 eingebaut, weshalb sie als "alte Mineralwolle" im Sinne der TRGS 521 gilt und als potenziell gesundheitsschädlich zu behandeln ist.

2. Besondere Anforderungen
Die Arbeiten sind nach den Vorgaben der TRGS 521, GefStoffV und BGR 128 auszuführen.

Der Auftragnehmer hat vor Beginn ein Arbeits- und Sicherheitskonzept vorzulegen.

Alle eingesetzten Personen müssen entsprechend geschult und unterwiesen sein.

Persönliche Schutzausrüstung (PSA) ist während der Arbeiten zwingend zu tragen:

Einweg-Schutzanzug Typ 5/6

partikelfiltrierende Halbmaske FFP3

Schutzbrille, Handschuhe

Der Arbeitsbereich ist gegenüber dem übrigen Gebäude staubdicht abzugrenzen.

Aufbereitung und Säuberung der Flächen nach Ausbau (z. B. mit H- oder P-Saugern).

3. Abrechnungseinheit
Abrechnung nach m² Dachfläche: 140 m²
Entsorgungskosten sind separat auszuweisen.

**01.03.1 Ausbau der Dämmung erfolgt vollflächig zwischen den Sparren**
Ausbau der Dämmung erfolgt vollflächig zwischen den Sparren unter Berücksichtigung der vorhandenen Dachgeometrie.

Manuelle Demontage der Dämmung unter staubarmen Bedingungen. Falls erforderlich, Verwendung von zugelassenen Absaugeinrichtungen.

Verpackung des ausgebauten Materials in staubdichte und reißfeste Big-Bags oder doppelte, zugelassene Foliensäcke mit korrekter Kennzeichnung (AVV 17 06 03*, Mineralfaserabfälle mit gefährlichen Stoffen).

Abtransport und Übergabe an einen zertifizierten Entsorgungsfachbetrieb.

Entsorgungsnachweis und Wiegescheine sind nach Abschluss vorzulegen
Menge: 70,000 m²

**01.03.2 Entsorgungskosten**
Fachgerechte Entsorgung von ausgebauter alter Mineralwolle (AVV 17 06 03*) aus dem Pultdachbereich, gemäß den Anforderungen der TRGS 521 und der geltenden Abfallverzeichnisverordnung.
Die Entsorgung erfolgt über einen zertifizierten Entsorgungsfachbetrieb. Das Material ist staubdicht und ordnungsgemäß in Big-Bags oder zugelassenen, gekennzeichneten Foliensäcken zu verpacken.
Die Anlieferung zur Deponie/Annahmestelle ist zu dokumentieren. Entsorgungsnachweise sowie Wiegescheine sind dem Auftraggeber unaufgefordert zu übergeben.

Leistungsumfang:

Bereitstellung geeigneter Transport- und Verpackungseinheiten (z. B. Big-Bags)

Abtransport zur Deponie oder Sammelstelle

Nachweisführung gemäß Nachweisverordnung

Entsorgung sämtlicher Mineralwolle aus Dachfläche (Dämmstärke 10-16 cm)

Abrechnungseinheit:
t (Tonnen)

Mengenansatz (geschätzt):
ca. 1,0 t (je nach Verdichtung und Feuchtigkeit variabel)
[Die genaue Menge ist vor Ort zu verifizieren.
Menge: 1,000 t

#### Bereich 01.04 Abbruch- u. Entsorgung nicht belasteter Mineralwolle

*Hinweis: Hinwei zu Ausbau- u. Entsorgung*
Ausbau und fachgerechte Entsorgung von nicht kontaminierter Mineralwolle (z. B. Glas- oder Steinwolle), die sich als Zwischensparrendämmung bzw. Aufdachdämmung im Dachaufbau befindet.
Die Dämmung weist keine gesundheitsgefährdenden Eigenschaften auf und stammt aus einem Baujahr nach 1996, ist somit nicht als alter Mineralfaserstoff im Sinne der TRGS 521 zu bewerten.

Hinweis zur Einstufung:
Dieser Text gilt nur, wenn die Mineralwolle nachweislich nicht als gefährlicher Abfall eingestuft ist. Ist die Einordnung unsicher oder die Dämmung vor 1996 eingebaut worden, muss sie als gefährlicher Abfall (AVV 17 06 03*)* behandelt werden - dafür gibt es dann eine separate Position.

Vor Ausführung hat der Unternehmer die zu entsorgende Mineralwolle durch ein Prüflbor untersuchen zu lassen. Das Prüflabor wir vom Auftraggeber für diese Untersuchung beauftragt, Es dürfen keine Arbeiten an der Dämmung vor Vorlage der Untersuchungsergebnisse durchgeführt werden!

**01.04.1 Ausbau der Mineralwolle unter weitgehend staubarmen**
Ausbau der Mineralwolle unter weitgehend staubarmen Bedingungen

Verpackung in reißfeste, staubdichte Säcke oder Big-Bags zur Entsorgung

Transport zur und Übergabe an eine geeignete Verwertungs- oder Beseitigungsstelle

Entsorgung gemäß AVV 17 06 04 (nicht gefährliche Dämmmaterialien aus Mineralwolle)

Einhaltung aller geltenden Umwelt-, Arbeits- und Entsorgungsvorschriften

Vorlage von Entsorgungsnachweis bzw. Wiegescheinen nach Abschluss

Leistungsgrenze:

Rückbau anderer Materialien (z. B. Folien, Platten, Holzverkleidung) ist nicht Bestandteil dieser Position

Abrechnungseinheit:
m² ausgebauter Dachfläche

Dämmstärke 10-16 cm
Menge: 70,000 m²

**01.04.2 Entsorgungskosten**
Fachgerechte Entsorgung von nicht kontaminierter Mineralwolle (AVV 17 06 04), die im Rahmen des Rückbaus aus dem Dachbereich ausgebaut und gesammelt wurde.

Die Mineralwolle ist nicht als gefährlicher Abfall eingestuft (Baujahr nach 1996 oder durch Nachweis bestätigt) und ist somit regulär als nicht gefährlicher Dämmstoff zu entsorgen.

Leistungsumfang:

Bereitstellung geeigneter Transport- und Verpackungseinheiten (z. B. Big-Bags, Folienverpackung)

Transport zur zugelassenen Entsorgungsstelle / Deponie

Entsorgung gemäß geltender Abfall- und Umweltvorschriften

Vorlage von Entsorgungsnachweisen und Wiegescheinen

Alle Nebenkosten (z. B. Entsorgungsgebühren, Container, Handling) sind im Einheitspreis enthalten

Besonderheiten:

Material darf nicht vermischt mit sonstigen Baustellenabfällen oder belasteten Stoffen entsorgt werden

Etwaige Zwischenlagerung ist mit dem AG abzustimmen
Menge: 1,000 t

#### Bereich 01.05 Neueindeckung

**01.05.1 Sparren aufdoppeln, 80/80 mm**
*** EP-Aufgliederung gefordert
Dachsparren mit Bohlen aufdoppeln, inkl. Befestigungsmittel.
Querschnitt: 80/80 mm
Menge: 234,000 m

**01.05.2 Dachschalung erneuern, 24 mm**
*** EP-Aufgliederung gefordert
Dachschalung erneuern, wie folgt:
- schadhafte oder zerstörte Schalung demontieren, Bretter entnageln und entsorgen
- neue Schalung aus sägerauen Brettern, auf vorhandene Dachkonstruktion (Sparren)
Holzart: Fichte / Tanne / Kiefer
Sortierklasse: S 10
Holzfeuchte: trocken (< 20 %)
Brettdicke: 24 mm
Befestigungsmittel : Nägel o. Schrauben
Dachdeckung : regens. Unterdach, Dachziegel
Menge: 140,000 m²

**01.05.3 Konterlattung, Dach, 30/50 mm, Holzunterkonstruktion**
*** EP-Aufgliederung gefordert
Konterlattung aus ungehobelten Latten aus Nadelholz auf vorhandene Dachkonstruktion, inkl. Höhenausgleich bis 10 mm.
Breite Konterlatte: 50 mm
Höhe Konterlatte: 30 mm
Sortierklasse: S 10
Menge: 140,000 m²

**01.05.4 Nageldichtband, für Konterlattung**
*** EP-Aufgliederung gefordert
Nageldichtband unter Konterlattung für Ausbildung eines regensicheren oder wasserdichten Unterdaches.
Breite Latten: bis 60 mm
Abstand Sparren : '....'
Breite: ca. 50 mm
Dicke: ca. 3 mm
Material :
Menge: 234,500 m

**01.05.5 Traufbohle, konisch, 30-60 mm**
*** EP-Aufgliederung gefordert
Traufbohle aus Nadelholz, konischer Querschnitt, parallel besäumt, als Abschluss am Sparrenfußpunkt durchgehend an den Sparrenköpfen befestigt.
Holzart: Fichte/Tanne/Kiefer
Holzfeuchte: trocken (<= 20%)
Sortierklasse: S 10
Breite: 120-160 mm
Dicke: 30-60 mm
Menge: 30,500 m

**01.05.6 Dachlattung, 30/50 mm, Lattenabstand 320-340mm,Dachziegel- oder Dachsteindeckung**
*** EP-Aufgliederung gefordert
Dachlattung mit ungehobelten Latten aus Nadelholz auf vorhandene Dachkonstruktion, inkl. Höhenausgleich bis 10 mm.
Sortierklasse: S 10
Breite Latten: 50 mm
Höhe Latten: 30 mm
Abstand Sparren: max. 70 cm
Abstand Lattung: 320-340 mm
Deckung: Dachziegel- oder Dachsteindeckung
Menge: 140,000 m²

**01.05.7 Ortgang, Stirnbrett, gerade**
*** EP-Aufgliederung gefordert
Stirnbrett für Ortgang, gehobelt, mit geraden Schnittflächen.
Holzschutz: chemischer Holzschutz erforderlich
Holzart: Fichte/Kiefer
Breite: 150 mm
Dicke: 28 mm
Befestigung: korrosionsbeständige Schrauben
Menge: 11,000 m

**01.05.8 Dampfsperre und Unterdeckung, Dachsanierung**
*** EP-Aufgliederung gefordert
Dampfbremse und reißfeste Unterdeckung für Dachsanierung.
Dampfbremse unter die Wärmedämmung und über Sparren verlegen, Stöße verkleben, mit Spalierlatten an Sparren befestigen.
Unterdeckung über Dämmung verlegen, Stöße mit Selbstklebeband abdichten, inkl. Abdichtung an Dachanschlüssen, Traufe und Ortgang mit Kautschukkleber.
Material Dampfsperre: Polyamid-Folie
sd-Wert: variabel 0,2 bis 5 m
Baustoffklasse: B 1
Material Unterdeckung: Polyethylen-Vlies mit PU-Beschichtung
sd-Wert: 0,12 m
Baustoffklasse: B 2
Gesamtgewicht: ca. 250 g/m²
Angeb. Fabrikat : '....'
Menge: 140,000 m²

**01.05.9 Regensichere Unterspannbahn drei Pultdächer (32 m², 48 m², 60 m²**
Liefern und fachgerechtes Verlegen einer regensicheren, diffusionsoffenen Unterspannbahn auf insgesamt drei Pultdächern mit Flächen von ca. 32 m², 48 m² und 60 m² (gesamt ca. 140 m²).

Anforderungen an die Unterspannbahn:

Klassifizierung: USB-A / UDB-A gemäß ZVDH-Richtlinie

sd-Wert: = 0,5 m (hoch diffusionsoffen)

Wasserdichtheit: Klasse W1 nach EN 13859-1

UV-Beständigkeit: mind. 2 Monate frei bewitterbar

Temperaturbeständigkeit: -40 °C bis +80 °C

Nageldichtheit: durch systemkonforme Dichtmittel oder integrierte Klebezonen

Verklebung aller Überlappungen und Anschlüsse mit systemgerechten Klebebändern oder Klebezonen

Verlegung:

Auf Sparren oder Holzschalung

Mit Konterlattung und Traglattung, ggf. unter Verwendung von Nageldichtbändern

Verarbeitung gemäß Herstellerangaben und den Fachregeln des Deutschen Dachdeckerhandwerks

Leistungsumfang:

Lieferung und Verlegung der Unterspannbahn auf insgesamt ca. 140 m²

Regensichere und winddichte Ausbildung aller Überlappungen, Stöße, Durchdringungen und Anschlüsse (Ortgang, Traufe, First, ggf. Wandanschlüsse)

Lieferung und Verarbeitung aller erforderlichen Klebebänder und Dichtmittel

Entsorgung des Verpackungsmaterials

Besondere Hinweise:

Bei Dachneigungen < 22° sind zusätzliche Maßnahmen zur Regensicherheit zu berücksichtigen (z. B. erhöhte Überdeckung, vollflächige Verklebung)

Die Ausführung gilt als zweite wasserführende Ebene unter der Hauptdachdeckung
Menge: 140,000 m²

**01.05.10 Flachdachpfannen-Deckung, Ziegel, 18°**
*** EP-Aufgliederung gefordert
Dachdeckung mit Flachdachpfannen als Tonziegel, mit erhöht regensicherer Ausführung für geringe Dachneigungen (ohne besondere Unterdeckung).
Deckung: Flachdachpfannen-Deckung
Dachneigung: 18°
Zusatzmaßnahme: Klasse 4
Dachform : 'Pultdächer'
Farbe: schearz/dunkel
Frostwiderstand: B
Angeb. Fabrikat : '....'
Menge: 140,000 m²

**01.05.11 Ortgang mit Ortgangziegel**
*** EP-Aufgliederung gefordert
Ortgangdeckung mit Ortgangformziegeln, rechts/links, passend zur Dachdeckung.
Dachbereich: Ortgang
Formstein/-ziegel: Ortgangziegel
Befestigung: verklammern
Dachüberstand : 0-25 cm
Angeb. Fabrikat : '....'
Menge: 10,250 m

**01.05.12 Rinneneinlaufblech, Stahl, nicht rostend, 3-fach gekantet, Z 333 mm**
*** EP-Aufgliederung gefordert
Traufblech als Rinneneinhang mit Tropfkante und Rückkantung.
Untergrund : '....'
Bauteil: Rinneneinlaufblech
Werkstoff: Stahl, nicht rostend
Anzahl Kantungen: 3-fach gekantet
Befestigung : '....'
Nahtausbildung : '....'
Dicke Werkstoff: mind. 0,40 mm (DIN EN 612)
Zuschnitt: 333 mm
Einbauort : '....'
Menge: 30,500 m

**01.05.13 Eckausbildung, Rinneneinhang, Stahl, nicht rostend**
*** EP-Aufgliederung gefordert
Eckausbildung des Rinneneinhangblechs.
Bauteil: Eckausbildung, Rinneneinhang
Werkstoff: Stahl, nicht rostend
Nahtausbildung: gefalzt
Dicke Werkstoff: mind. 0,40 mm (DIN EN 612)
Zuschnitt : '....'
Menge: 7,000 St

**01.05.14 Ortgangverblechung, Stahl, nicht rostend, verzinnt, 4-fach gek., Z 500 mm**
*** EP-Aufgliederung gefordert
Ortgangverblechung, inkl. Vorstoßblech und Anschluss an Dachaufbau bzw. Deckung, mit Tropfkante.
Bauteil: Ortgangverblechung
Untergrund : '....'
Ausführung: mit Tropfkante
Befestigung: mit Vorstoßblechen
Nahtausbildung : '....'
Werkstoff: Stahl, nicht rostend, verzinnt
Anzahl Kantungen: 4-fach gekantet
Dicke Werkstoff: mind. 0,40 mm (DIN EN 612)
Zuschnitt: 500 mm
Einbauort : '....'
Menge: 21,000 m

**01.05.15 Ortgänge: Wandanschluss mit Kappleiste, Walzblei, Zuschnitt 250 mm**
*** EP-Aufgliederung gefordert
Wandanschluss der Dachdeckung mit aufgelegtem Walzbleistreifen, Befestigung mit einer Kappleiste.
Untergrund : Holz
Bauteil: Wandanschluss
Ausführung: mit Kappleiste aus Stahl verzinkt (Vst)
Werkstoff: Walzblei
Dicke Werkstoff: mind. 1,25 mm (DIN EN 612)
Zuschnitt: 250 mm
Einbauort : '....Puldächer'
Menge: 21,000 m

**01.05.16 First: Wandanschluss mit Kappleiste, Walzblei, Zuschnitt 250 mm**
*** EP-Aufgliederung gefordert
Wandanschluss der Dachdeckung mit aufgelegtem Walzbleistreifen, Befestigung mit einer Kappleiste.
Untergrund : Holz
Bauteil: Wandanschluss
Ausführung: mit Kappleiste aus Stahl verzinkt (Vst)
Werkstoff: Walzblei
Dicke Werkstoff: mind. 1,25 mm (DIN EN 612)
Zuschnitt: 250 mm
Einbauort : '....Puldächer'
Menge: 30,500 m

**01.05.17 Wandanschluss, Eckausbildung, Zuschnitt 250 mm**
*** EP-Aufgliederung gefordert
Eckausbildung des vor beschriebenen seitlichen Wandanschlusses aus Blech, einschl. Überhangstreifen.
Bauteil: Wandanschluss, Eckausbildung
Art der Deckung : '....'
Werkstoff : '....'
Zuschnitt: bis 250 mm
Menge: 7,000 St

**01.05.18 Hängerinne, halbrund, Stahl verzinkt (VSt), 250 mm**
*** EP-Aufgliederung gefordert
Dachrinne als Hängedachrinne im Gefälle, mit Rinnenhaltern und Dachrinnenverbindern an der Traufe montiert.
Bauteil: Hängerinne
Rinnenform: halbrund
Werkstoff: Stahl verzinkt (VSt)
Wulstdurchmesser: Klasse X
Rinnenhalter: Stahl verzinkt, HA
Dicke Werkstoff: mind. 0,60 mm (DIN EN 612)
Nenngröße Dachrinne: 250 mm
Menge: 31,000 m

**01.05.19 Rinnenendstück, flach, Stahl verzinkt (VSt), 250 mm**
*** EP-Aufgliederung gefordert
Rinnenendstück, flach, für halbrunde oder kastenförmige Dachrinnen.
Bauteil: Rinnenendstück (Rinnenboden)
Ausführung: flach, gebördelt
Rinnenform : '....'
Werkstoff: Stahl verzinkt (VSt)
Dicke Werkstoff: mind. 0,60 mm (DIN EN 612)
Nenngröße Dachrinne: 250 mm
Menge: 8,000 St

**01.05.20 Einhangstutzen, gerade, konisch, rund, Stahl, verz. (VSt), besch., DN 100, 250mm**
*** EP-Aufgliederung gefordert
Rinneneinhangstutzen für vorgehängte Dachrinnen.
Bauteil: Rinneneinhangstutzen
Form d. Dachrinne : '....'
Art d. Befestigung : '....'
Ausführung: gerade, konisch, rund
Werkstoff: Stahl, verzinkt (VSt), beschichtet
Nenngröße Fallrohr: DN 100
Nenngröße Dachrinne: 250 mm
Menge: 3,000 St

**01.05.21 Laubfanggitter, Rinnensieb, Draht, nicht rostend, < DN 100**
*** EP-Aufgliederung gefordert
Laubfangsieb für den direkten Einbau in den Einhänge- oder Lötstutzen.
Bauteil: Laubfanggitter, Rinnensieb
Werkstoff: Draht, nicht rostend
Nenngröße Fallrohr: < DN 100
Einbauort: Einhänge- oder Lötstutzen
Menge: 3,000 St

**01.05.22 Fallrohr, kreisförmig, Stahl verzinkt (VSt), DN 100**
*** EP-Aufgliederung gefordert
Regenfallrohre für die Dachentwässerung, inkl. aller Zubehör- und Befestigungsteile.
Bauteil: Fallrohr
Form: kreisförmig
Ausführung: Muffe einseitig
Befestigung: Rohrschellen mit doppeltem Scharnier
Nahtausbildung : '....'
Werkstoff: Stahl verzinkt (VSt)
Dicke Werkstoff: mind. 0,6 mm (DIN EN 612)
Nenngröße: DN 100
Menge: 9,000 m

**01.05.23 Reinigungsrohr mit Reinigungsöffnung, Stahl verzinkt (VSt), DN 100**
*** EP-Aufgliederung gefordert
Regenfallrohre mit Reinigungsöffnung für die Dachentwässerung, inkl. aller Zubehör- und Befestigungsteile.
Untergrund : '....'
Bauteil: Reinigungsrohr mit Reinigungsöffnung
Ausführung: Muffe einseitig
Nahtausbildung : '....'
Werkstoff: Stahl verzinkt (VSt)
Dicke Werkstoff: mind. 0,6 mm (DIN EN 612)
Nenngröße: DN 100
Menge: 3,000 St

**01.05.24 Fallrohrbogen, einfach, kreisförmig, Stahl verzinkt (VSt), DN 100**
*** EP-Aufgliederung gefordert
Fallrohrbogen, einfach, rund, als Bestandteil der Verbindung zwischen Dachrinne und Fallrohr.
Bauteil: Fallrohrbogen
Form: kreisförmig
Ausführung: einfach
Krümmung Bogen : '....'
Nahtausbildung : '....'
Werkstoff: Stahl verzinkt (VSt)
Dicke Werkstoff: mind. 0,60 mm (DIN EN 612)
Nenngröße: DN 100
Menge: 6,000 St

**01.05.25 Standrohr, Gusseisen (SML), DN 100, l=100 cm**
*** EP-Aufgliederung gefordert
Standrohr, als stoßsicherer Übergang zwischen Fallleitung und Entwässerungskanal, einschl. Befestigung mit Standrohrschellen und dem Anschluss an die erdverlegte Leitung.
Untergrund : '....'
Bauteil: Standrohr
Werkstoff: Gusseisen (SML)
Länge Rohr: 100 cm
Nenngröße: DN 100
Menge: 3,000 St

#### Bereich 01.06 Stundenlohnarbeiten

**01.06.1 Stundensatz Meister, Dachdecker**
*** EP-Aufgliederung gefordert
Arbeiten, welche nicht in den Positionen erfasst sind und gegen Nachweis zur Ausführung kommen
Meister : '....'
Menge: 10,000 h

**01.06.2 Stundensatz Fachwerker, Dachdecker**
*** EP-Aufgliederung gefordert
Arbeiten, welche nicht in den Positionen erfasst sind und gegen Nachweis zur Ausführung kommen
Fachwerker : '....'
Menge: 10,000 h

**01.06.3 Stundensatz Helfer, Dachdecker**
*** EP-Aufgliederung gefordert
Arbeiten, welche nicht in den Positionen erfasst sind und gegen Nachweis zur Ausführung kommen
Helfer : '....'
Menge: 10,000 h

### Titel 02 Flachdächer Treppenhaus

#### Bereich 02.01 Vorbereitende Arbeiten/Dampfsperren/Trennlagen/Fugen

**02.01.1 Betondecke reinigen, feiner Schmutz**
Untergrund von Staub und feiner Verschmutzung trocken reinigen, anfallenden Schmutz aufnehmen und beseitigen.
Untergrund: Betondecke
Bauteil: Decken Treppenhaus neu a,b,c, d
Art der Verschmutzung: feiner Schmutz
Menge: 52,800 m²

**02.01.2 Absaugen stehendes Wasser, trocknen**
Absaugen von stehendem Wasser auf Flachdachfläche und unter Geräteeinsatz trocknen.
Untergrund: Stahlbetondecken

Bauteil: Treppenhaus
Menge: 52,800 m²

**02.01.3 Untergrund Dachflächen trocknen**
Dachflächen vor dem Aufbringen der Dämmung, Sperr- oder Trennschichten unter Geräteeinsatz trocknen.
Untergrund: Stahlbetondecken
Abdichtung: für Bitumenbahn

Grad der Trocknung: Entsprechend den allgemein gültigen techn. regeln und den Vorgaben und  Verarbeitungsrichtlinien für den Einbau der vorgesehenen Materialien.
Menge: 52,800 m²

**02.01.4 Prov. Abdeck- u. Dicht. < 0,25 m², Aussparung, Notabdichtung**
Provisorische Abdichtung auf bauseitige, durchtrittsichere und nicht verschiebbare Holzabdeckungen über Aussparungen und Bodenvertiefungen. Dachabdichtungsbahn als Notabdichtung auf der Holzabdeckung und Rohdecke regensicher verschweißen. Bei Bedarf an aufgehenden Bauteilen hochführen. Für die Dauer der Arbeiten vorhalten und nach Abschluss, einschl. der Holzabdeckung, entfernen, Holz- und Abdichtungsmaterialien entsorgen, inkl. Entsorgungskosten.
Abdichtung: Bitumenbahn
Abdichtungsbahn: V60 S4
Abdeckung: Holzplatte
Einbauort: Geschossdecken EG-1. OG, Decken/Flachdächer über 1. OG
Größe Aussparung: < 0,25 m²
Menge: 1,000 St

**02.01.5 Prov. Abdeck- u. Dicht. > 3,0 m², Aussparung, Notabdichtung**
Provisorische Abdichtung auf bauseitige, durchtrittsichere und nicht verschiebbare Holzabdeckungen über Aussparungen und Bodenvertiefungen. Dachabdichtungsbahn als Notabdichtung auf der Holzabdeckung und Rohdecke regensicher verschweißen. Bei Bedarf an aufgehenden Bauteilen hochführen. Für die Dauer der Arbeiten vorhalten und nach Abschluss, einschl. der Holzabdeckung, entfernen, Holz- und Abdichtungsmaterialien entsorgen, inkl. Entsorgungskosten.
Abdichtung: Bitumenbahn
Abdichtungsbahn: V60 S4
Abdeckung: Holzplatte
Einbauort: Stb.-Geschosssdecken, Flachdächer
Größe Aussparung: > 3,0 m²
Menge: 1,000 m²

**02.01.6 Haftzugprüfung, Rohdecke und Abdichtung**
Prüfung der Oberflächengüte der Rohdecken der Flachdächer vor Aufbringung der Dachabdichtung durch Haftzugprüfung, inkl. Ergebnisprotokoll.
Festigkeitsklasse Rohdecke: C 25/30, C 30/37

Festlegung bzw. Abstand der Prüfstellen nach Erfordernis und Wahl des AN.
Menge: 4,000 St

**02.01.7 Voranstrich, bituminös, Beton, Fläche horizontal**
Bituminöser Voranstrich als Haftbrücke auf mineralischen Untergründen, für bituminöse oder bitumenverträgliche Dachabdichtungen. Vollflächiger Auftrag durch Streichen, Rollen oder Spritzen, auf den besenreinen, staubfreien und trockenen Untergrund.
Untergrund: Beton
Voranstrich: Bitumenlösung auf Lösungsmittelbasis

Bauteil: Dächer a, b, c, d

Beschichtungsdicke: Nach Herstellervorschrift in Abstimmung auf Untergrundbeschaffenheit und eingesetzten Materialien.

Angeb. Fabrikat::
Menge: 52,800 m²

**02.01.8 Voranstrich, bituminös, Höhe aufgehendes Bauteil < 50 cm**
Bitumenvoranstrich als Haftbrücke für bitumenverträgliche Dachabdichtungsbahnen. Vollflächiger Auftrag durch Streichen, Rollen oder Spritzen, auf staubfreien und trockenen Untergrund bei An- und Abschlussbereichen.
Untergrund: Holz- oder Betonaufkantungen, Attika
Voranstrich: Bitumenlösung auf Lösungsmittelbasis
Bauteil: Attiken, Betonaufkantungen
Höhe aufgehendes Bauteil: < 50 cm
Beschichtungsdicke: Nach Herstellervorschrift in Abstimmung auf Untergrundbeschaffenheit und eingesetzten Materialien.

Bauteil: Dächer a, b, c, d

Angeb. Fabrikat:
Menge: 56,290 m

**02.01.9 Voranstrich, Bitumenbasis, auf Schalung**
Bitumenvoranstrich als Haftbrücke für bitumenverträgliche Dachabdichtungsbahnen, vollflächiger Auftrag durch Streichen, Rollen oder Spritzen, auf staubfreien und trockenen Untergrund.
Untergrund: Schalung
Voranstrich: Bitumenlösung auf Lösungsmittelbasis

Beschichtungsdicke: Nach Herstellervorschrift in Abstimmung auf Untergrundbeschaffenheit und eingesetzten Materialien.

Bauteil: OSB Wandbeplankung, Dächer a,b,c,d

Angeb. Fabrikat:
Menge: 1,000 m²

#### Bereich 02.02 Unter-/Hilfskonstruktionen

**02.02.1 Attika- oder Dachrandbohle, konisch 40-60 mm, bis 400 mm**
Attikaabdeckung oder Dachrandausbildung mit konischer Holzbohle, imprägniert, mit Dübeln und Schrauben verwindungssteif befestigen, inkl. Zwischenlage aus Bitumenbahn.
Bauteil: Attika- oder Dachrandbohle
Untergrund: Beton
Holzart: Nadelholz S13
Ausführung: konisch 40-60 mm
Breite Bohle: bis 400 mm
Menge: 23,930 m

**02.02.2 Wärmedämmung, Attika- oder Dachrandbohle, EPS 035, 100 mm**
Wärmedämmung aus Polystyrol auf waagerechten Flächen (Kronen) aufgehender Bauteile, wie Attiken oder Brüstungen, als Gefälle, vollflächig geklebt.
Wärmedämmung: Polystyrol-Hartschaumplatten
Bauteil: Attika- oder Dachrandbohle
Untergrund: Beton
Wärmeleitfähigkeit (Bemessungswert): 0,035 W/(mK)
Befestigung: geklebt
Baustoffklasse (DIN 4102-1): B1
Brandverhalten (DIN EN 13501-1): E
Anwendungstyp: DAA
Druckbelastbarkeit Dämmstoff: dh
Dicke Dämmstoff: i.M. 100 mm
Breite Attika: ca. 40 cm
Gefälle: 2%

Angeb. Fabrikat::
Menge: 23,930 m

#### Bereich 02.03 Dampfsperren/Trenn-/Ausgleichsschichten

**02.03.1 Dampfsperre, Bitumenbahn, G 200 S4+AL**
Dampfsperre aus einer Lage Bitumendampfsperrbahn mit einer Aluminium-Polyester Kombinationseinlage mit Glasgewebe, punkt- oder unterbrochen streifenweise schweißen.
Dampfsperre: Bitumenbahn
Untergrund: Roh-Beton mit Bitumenvoranstrich in gesonderter Position
Abdichtungsbahn: G 200 S4+AL
Anwendungstyp: DU
sd-Wert: >= 1500 m
Eigenschaftsklasse: E2
Gefälle: >= 2°

Angeb. Fabrikat::

Bauteil: Daächer a, b, c, d
Menge: 52,800 m²

**02.03.2 Dampfsperre, G 200 S4+AL, aufgehendes Bauteil, < 50 cm**
Dampfsperre aus einer Lage Bitumenbahn mit einer Aluminium-Polyester Kombinationseinlage und Glasgewebe, an aufgehenden Bauteilen hochführen, punkt- oder unterbrochen streifenweise schweißen.
Dampfsperre: Bitumenbahn
Untergrund: aufgehendes Bauteil
Abdichtungsbahn: G 200 S4+AL
Anwendungstyp: DU
sd-Wert: >= 1500 m
Eigenschaftsklasse: E2
Höhe aufgehendes Bauteil: < 50 cm

Bauteil: Dächer a, b, c, d

Angeb. Fabrikat::
Menge: 21,490 m

**02.03.3 Dampfsperre, Attika, bis 50 cm**
Hochführen der Dampfsperre mit einer Bitumenschweißbahn mit Glasgewebeeinlage, im Bereich der Attika, einschl. Hochführen über Attikaoberseite.
Dampfsperre: Bitumenbahn
Untergrund: Beton
Abdichtungsbahn: G 200 S4+AL
Anwendungstyp: DU
sd-Wert: >= 1500 m
Eigenschaftsklasse: E2
Bauteil: Attika, Dächer q, b, c, d
Höhe aufgehendes Bauteil: bis 50 cm

Angeb. Fabrikat::
Menge: 34,800 m

**02.03.4 Dampfsperre, PYE-G 200 S4+AL, aufg. Baut., Holzschalung, < 80 cm**
Dampfsperrbahn im Bereich aufgehender Bauteile, aus einer Lage Polymerbitumen-Schweißbahn, mit dimensionsstabilem Glasgewebe und einer Trägereinlage aus Aluminiumfolie, Naht- und Stoßüberdeckung 8 - 10 cm, auf Holzschalung, mit nachfolgender mechanischer Fixierung, Stöße selbstklebend.
Dampfsperre: Bitumenbahn
Untergrund: Holzschalung
Bauteil: aufgehendes Bauteil
Höhe aufgehendes Bauteil: < 80 cm
Abdichtungsbahn: PYE-G 200 S4+AL
Befestigung: mechanisch fixiert
Eigenschaften: Stöße selbstklebend
Eigenschaftsklasse: E1

Bauteil:

Angeb. Fabrikat::
Menge: 1,000 m²

**02.03.5 Dampfsperre, Durchdringung, DN 100, eindichten**
Durchführung durch die G200-S4+AL Dampfsperrbahn, umlaufend mit Dichtmanschette eindichten.

Breite Dichtmanschette: 15 cm
Durchmesser: DN 100
Menge: 1,000 St

**02.03.6 Dampfsperre, Durchdringung, DN 150, eindichten**
Durchführung durch die G200-S4+AL Dampfsperrbahn, umlaufend mit Dichtmanschette eindichten.

Breite Dichtmanschette: 15 cm
Durchmesser: DN 150
Menge: 1,000 St

**02.03.7 Abdichtungsanschluss, Eckausbildung, an aufgehende Bauteile**
Eckausbildung des Anschlusses der G200-S4+AL Dampfsperre an aufgehende Bauteile an Innen- und Außenecken, passend zum Dachabdichtungsanschluss.
Abdichtungsanschluss: an aufgehende Bauteile
Abdichtung: Dampfsperre
Anschluss: Eckausbildung

Angeb. Fabrikat:
Menge: 16,000 St

#### Bereich 02.04 Fugen, Durchdringungen

**02.04.1 Dachabdichtungsanschluss,Dachstützen Seilsicherungssystem, d=16-24 mm**
Stützen einfassen, befestigen mit werkseitig hergestellten Halterungen an bauseits verlegten Metallstützen einschl. Verschweißen mit der Dichtung und Anbringen eines korrosionsgeschützten Klemmrings und elastischer Versiegelung.
Dachabdichtungsanschluss: Metallstützen
Dachabdichtung: siehe Hauptposition
Menge: 1,000 St

**02.04.2 Dachabdichtung, Anschluss, Durchdringung bis DN 100**
Anschluss der Dachabdichtung an Durchdringung wie Fallstranglüfter, Antennenmasten etc., mit Dichtungsmanschette mit Rohrhülse, inkl. Hochziehen der Dampfsperre sowie evtl. erforderlichen Bahnenstreifen und Dichtungsbändern.
Dachabdichtung: Kunststoffbahn
Einwirkungsklasse: IA
Eigenschaftsklasse: E1
Anschluss: Durchdringung
Art der Durchdringung: Einbauteil
Nennweite: bis DN 100
Menge: 1,000 St

**02.04.3 Dachabdichtung, Anschluss, Durchdringung bis DN 150**
Anschluss der Dachabdichtung an Durchdringung wie Fallstranglüfter, Antennenmasten etc., mit Dichtungsmanschette mit Rohrhülse, inkl. Hochziehen der Dampfsperre sowie evtl. erforderlichen Bahnenstreifen und Dichtungsbändern.
Dachabdichtung: Kunststofffolie
Einwirkungsklasse: IA
Eigenschaftsklasse: E1
Anschluss: Durchdringung
Art der Durchdringung: Einbauteil
Nennweite: bis DN 150
Menge: 1,000 St

#### Bereich 02.05 Dämmung

*Hinweis: Hinweis:*
Hinweis:

Die Wärmedämmung ist in Baustoffklasse A1 - nicht brennbar auszuführen.
Grund: Erhöhte Brandschutzanforderungen im Bereich des Treppenhauses gemäß Schulbauvorschriften.
Das verwendete Dämmmaterial muss den geforderten Brandschutz nach DIN EN 13501-1 erfüllen und mit der vorgesehenen Dachabdichtung kompatibel sein.

**02.05.1 Dämmung Holzbalken (Pirlet Balken auf Dach B)**
3 seitige Dämmung mit nichtbrennbarer Mineralwolle
eines auf dem Dach befindlichen Holzträgers mit den Maßen 20/20 cm.

Befestigung: verklebt
Untergrund: Gefälledämmung
Dämmstoff: MW 35 nicht brennbar
Dicke Dämmstoff: 10-15 cm

Bauteil: Dach B
Menge: 4,080 m²

**02.05.2 Gefälle-Wärmedämmung, Flachdach, MW 037, bis 240 mm (A1 Material),**
Wärmedämmung aus Mineralfaserplatten unter Flachdachabdichtung, Platten lose verlegen, mechanisch befestigen.
Bauteil: Flachdach
Gefälle: 2-3%
Untergrund: Beton
Wärmedämmung: Mineralwolle
Wärmeleitfähigkeit (Bemessungswert): 0,037 W/(mK)
Befestigung: mechanisch fixiert
Baustoffklasse: A1
Brandverhalten: A
Anwendungstyp: DAA
Dicke Dämmstoff: bis 240 mm

Bauteil: Dächer a, b, c, d

Angeb. Fabrikat:
Menge: 50,580 m²

**02.05.3 Wärmedämmung, MW 035, 200 mm, aufgehendes Bauteil, < 70 cm**
Wärmedämmung bei Flachdachabdichtung aus mineralischem Dämmstoff an Attiken, Wänden, u.dgl. hochführen, inkl. Befestigung (mechanisch, kleben) unter Beachtung der erforderlichen Entspannung.
Bauteil: aufgehendes Bauteil
Untergrund: Beton
Wärmedämmung: Mineralwolle
Wärmeleitfähigkeit (Bemessungswert): 0,035 W/(mK)
Befestigung: mechanisch fixiert
Baustoffklasse: A1
Brandverhalten: A1
Anwendungstyp: DAA
Dicke Dämmstoff:  bis 200 mm
Höhe aufgehendes Bauteil: < 70 cm

Angeb. Fabrikat:
Menge: 28,400 m²

#### Bereich 02.06 Dachabdichtung, Anschlüsse Kunststoffbahnen

**02.06.1 Dachabdichtung, FPO-BV-E-GV-2,0, verklebt**
Kunststoffbahn zur einlagigen Verlegung aus flexiblen Polyolefinen (FPO) mit Einlage aus Glasvlies, bitumenverträglich. Bahnen verklebt verlegen, Stöße und Nähte verschweißen.
Bauteil: Flachdach

Untergrund:

Abdichtung: Dachabdichtung
Anzahl Lagen: 1-lagig
Abdichtungsbahn: FPO-BV-E-GV-2,0
Anwendungstyp: DE
Eigenschaftsklasse: E1
Anwendungsklasse: K2
Einwirkungsklasse: IA
Verlegung: verklebt
Gefälle: >= 2 %

Angeb. Fabrikat:

Dach a, b, c, d
Menge: 53,290 m²

**02.06.2 Dachrandabschluss, Kunststoffbahn, Randbohle Attika**
Dachrandabschluss der Dachabdichtung aus Kunststoff wie folgt

- Abdichtung unter Dachrand-Metallprofil führen und auf bauseitiger Randbohle mechanisch befestigen

- 1 Lage Kunststoffbahn auf Abdichtung aufkleben, auf Dachrandprofil hochführen und in Metallprofil einklemmen

- Trennlage zwischen Stützblech und Abdichtung auf Dachrand-Metallprofil

Bauteil: Flachdach

Untergrund: Randbohle

Abdichtung: Dachabdichtungsanschluss
Art der Abdichtung: Dachrandabschluss
Abdichtungsbahn: Kunststoffbahn
Zuschnitt: < 80 cm
Eigenschaftsklasse: E1
Einwirkungsklasse: IA
Befestigung: mechanisch fixiert
Befestigungsmittel: Klemmprofil

Angeb. Fabrikat::
Menge: 370,000 m

**02.06.3 Dachabdichtung, FPO-BV-V-PG-K-KV-2,0, aufg. Baut., bis 50 cm**
Anschluss der Kunststoffabdichtungsbahn an die bestehende Flachdachabdichtung und Hochführen der Bahn an aufgehende Bauteile.
Bauteil: Flachdach
Untergrund: Dämmung/Beton
Abdichtung: Dachabdichtung
Art der Abdichtung: Anschluss an aufgehende Bauteile
Anzahl Lagen: 1-lagig
Abdichtungsbahn: FPO-BV-V-PG-K-KV-2,0
Anwendungstyp: DE
Eigenschaftsklasse: E1
Zuschnitt Abdichtungsbahn: bis 50 cm

Angeb. Fabrikat::
Menge: 21,490 m

**02.06.4 Dachabdichtung, FPO-BV-V-PG-K-KV-2,0, aufg. Baut., bis 130 cm**
Anschluss der Kunststoffabdichtungsbahn an die bestehende Flachdachabdichtung und Hochführen der Bahn an aufgehende Bauteile.
Bauteil: Flachdach
Untergrund: Dämmung/Beton
Abdichtung: Dachabdichtung
Art der Abdichtung: Anschluss an aufgehende Bauteile
Anzahl Lagen: 1-lagig
Abdichtungsbahn: FPO-BV-V-PG-K-KV-2,0
Anwendungstyp: DE
Eigenschaftsklasse: E1
Zuschnitt Abdichtungsbahn: bis 130 cm

Detail: D03.08

Angeb. Fabrikat::
Menge: 34,800 m

**02.06.5 Dachabdichtungsanschluss mit Winkelblech, Kunststoffbahn, aufg. Baut. bis 130 cm, Edelstahl**
*** Bedarfsposition ohne GB
Hochführen und Verkleben der Dachabdichtungsbahn an aufgehenden Bauteilen auf Edelstahlblechen.
Bauteil: Flachdach
Ausführung: mit Winkelblech
Abdichtung: Dachabdichtungsanschluss
Art der Abdichtung: Anschluss an aufgehende Bauteile
Anzahl Lagen: 1-lagig
Abdichtungsbahn: Kunststoffbahn
Zuschnitt Abdichtungsbahn: ca. 50 cm
Eigenschaftsklasse: E1
Einwirkungsklasse: IA
Befestigungsmittel: geklebt
Material Blechabdeckung: Edelstahl

Angeb. Fabrikat::
Menge: 21,900 m

**02.06.6 Dachabdichtungsanschluss, Kunststoffbahn, Eckausbildung**
Eckausbildung des Dachabdichtungsanschlusses an aufgehende Bauteile, für Kunststoffabdichtung, mit vorgefertigten Teilen, für Innen- oder Außenecken.
Bauteil: Flachdach

Untergrund:

Abdichtung: Dachabdichtung
Art der Abdichtung: Dachabdichtungsanschluss
Anzahl Lagen: 1-lagig
Abdichtungsbahn: Kunststoffbahn
Ausführung: Eckausbildung

Angeb. Fabrikat::
Menge: 10,000 St

**02.06.7 Dachabdichtung, Anschluss an Durchdringung, < DN 60 mm**
Durchdringung für verschiedenste Arten von runden Durchführungen in den Flachdachaufbau einbinden und eindichten. Mit einer Manschette des Materials der Dachdichtungsbahn vollflächig verkleben und verschweißen. Manschette hochführen und mit rostfreien Befestigungsmitteln fixieren.
Bauteil: Flachdach
Untergrund: Dämmung/Beton
Abdichtung: Dachabdichtung
Art der Abdichtung: Anschluss an Durchdringung
Anzahl Lagen: 1-lagig
Abdichtungsbahn: Kunststoffbahn
Befestigung: mechanisch fixiert
Höhe Anschluss: min 15 cm
Durchmesser: < 60 mm

Angeb. Fabrikat::
Menge: 1,000 St

**02.06.8 Herstellen einer Rohrdurchführung durch Attika**
Herstellen einer Rohrdurchführung durch Attika für Regenfallrohr, einschließlich Abdichtungsarbeiten.

Einbindung der Rohrdurchführung in den Dachaufbau mit einer vorgefertigten oder bauseits gefertigten Manschette aus dem Material der vorhandenen Dachabdichtungsbahn (FPO-BV-E-GV 2,0 o. glw.).

Manschette vollflächig verklebt und an die Dachabdichtung wasserdicht verschweißt.

Manschette an der Attikafläche umlaufend anpressen, mit rostfreien Befestigungsmitteln oder Anpressring sichern.

Abdichtungsbereich so ausführen, dass die Kernbohrung vollständig überdeckt ist und Spritzwasser-/Schneeeintrieb verhindert wird.

Rohrdurchmesser gemäß Planung

Einschließlich aller Nebenarbeiten, Zuschnitte, Nahtsicherungen und Materialzugaben.

Bauteil: Flachdach / Attika
Untergrund: Beton / Massivbau (geglättet oder mit Edelstahl-Anschlussblech)
Befestigung: Verklebung
Abdichtung: 1-lagig, Kunststoffbahn
Menge: 4,000 St

**02.06.9 Anschluss an Durchdringung, Formteil, Leitungsdurchführung**
Dachabdichtungen für Durchdringungen, Durchführungen von Leitungen und Anschlusskabeln, aus vorgefertigten Manschetten, mit werkseitiger Einklebefolie, die in Dachhaut wasserdicht eingeschweißt werden, inkl. Nahtsicherung.
Bauteil: Flachdach

Untergrund:

Abdichtung: Dachabdichtung
Art der Abdichtung: Anschluss an Durchdringung
Anzahl Lagen: 1-lagig
Abdichtungsbahn: Kunststoffbahn
Ausführung: Formteil mit Anschlusskragen
Anwendung: Leitungsdurchführung
Durchmesser: < 26 mm

Angeb. Fabrikat::
Menge: 1,000 St

**02.06.10 Dachabdichtungsanschluss an Durchdringung Entrauchung**
Dachabdichtungsanschluss an Durchdringung Entrauchung Aufzugsschacht, einschließlich Feinreinigung des Untergrundes.

Einbindung der Durchdringung in den Dachaufbau mit Flüssigkunststoff o.Ä., kompatibel mit der vorhandenen Abdichtungsbahn (FPO-BV) und unter Verwendung eines vom Flüssigkunststoff-Hersteller freigegebenen Haftvermittlers für FPO.

Verarbeitung in zwei Lagen mit vollflächiger Armierung aus Polyestervlies, Mindesttrockenschichtdicke 2 mm.

Ausführung formschlüssig an alle Konturen des Entrauchungsbauteils, inkl. Befestigungslaschen, Flanschen und sonstigen An- oder Aufbauten.

Hochführung ca. 30 cm über fertige Dachfläche.

Einschließlich aller Nebenarbeiten, Zuschnitte, Vorbehandlungen, Haftvermittlerauftrag und Nahtsicherungen.

Bauteil: Flachdach / Aufzugsschacht

Abdichtungsanschluss: Durchdringung Entrauchung

Durchmesser / Abmessung: > 200 mm
Material Flüssigkunststoff: PMMA oder PUR, rissüberbrückend, UV- und witterungsbeständig
Einlage: Polyestervlies

Angeb. Fabrikat:
Menge: 1,000 St

**02.06.11 Abdichtungsanschluss, Fenster-/Türanschluss, Flüssigkunststoff**
Anschluss Fenster-/Türanschluss,  aus Flüssigkunststoff inkl. Feinreinigung des Untergrundes bei Entwässerung über Dränrost an Fenster-Türelemente wie folgt
- bauseitige vertikale Wärmedämmung aus Mineralwolle auf Abdichtung, oben abgeschrägt
- Flüssigkunststoffabdichtung bis Türkonstruktion hochführen
- Schutzlage bis Oberkante Wärmedämmung hochführen
- Abdeckblech aus Aluminium/Verbundblech
- Abdichtung samt Abdeckblech mit Klemmprofil aus Aluminium befestigen, inkl. elastischer Versiegelung der Fuge zur Türkonstruktion
Bauteil: Bodentiefe Pfosten-Riegel-Konstruktion, Bodentiefe Fenster und Aussentüren
Abdichtung: Abdichtungsanschluss
Art der Abdichtung: Fenster-/Türanschluss
Material Abdichtung: Flüssigkunststoff
Mindesttrockenschicht: 2 mm
Material Blechabdeckung: Aluminium
Anzahl Kantungen: 2
Dicke Blech: 1,5 mm
Dicke Dämmstoff: 160-200 mm
Höhe Dämmstoff: 20 cm

Angeb. Fabrikat::
Menge: 16,000 m

#### Bereich 02.07 Dachein-/Dachaufbauten

**02.07.1 Lieferung und Einbau Aufzugentlüftung**
Position:
Lieferung und fachgerechte Montage einer Dachhaube 600 × 600 mm als einbaufertige Komplettlösung aus verzinktem Stahlblech, RAL 7035 pulverbeschichtet, mit I

Insektenschutzgitter und pyramidenförmiger Haube aus GFK (glasfaserverstärkter Kunststoff).

Anschlussflansch mit Bohrungen, inkl. Gegenflansch mit Dichtung, für senkrechte Montage.

Inkl. Lieferung, Aufsetzen und mechanischer Befestigung der Dachhaube auf bauseitig vorbereitetem, abgedichtetem Anschlussflansch.

Abdichtungsarbeiten an der Dachhaube erfolgen gesondert und sind nicht Bestandteil dieser Position.

Alle für die Montage erforderlichen Befestigungsmaterialien sind im Einheitspreis enthalten.

Abmessungen: 600 × 600 mm
Material: Stahlblech verzinkt, RAL 7035 pulverbeschichtet / Haube aus GFK
Befestigung: Mechanisch, gemäß Herstellerangaben
Farbe: RAL 7035 (Lichtgrau)

Angeb. Fabrikat:
Menge: 1,000 St

#### Bereich 02.08 Entwässerung

**02.08.1 Dachablauf inkl. Notablauf, 2-teilig, vertikaler Abgang, Edelstahl, DN 70**
Attikaablauf DN 70 (Hauptentwässerung)
Position:
Lieferung und fachgerechter Einbau eines Attikaablaufs für Flachdachflächen, bestehend aus Einlauftopf, Gefällestrecke, Speier, Kiesfang und Anschlussflansch, einschließlich aller erforderlichen Befestigungs- und Abdichtungsmaterialien.

Anschluss an Dachabdichtung und Attikaabdichtung, einschließlich Wärmedämmung der Attika und Durchführung durch die WDVS-Attika (Dämmstärke 200 mm).

Flexibler Anschlussflansch aus EPDM mit mehrlippiger Dichtung zur Anbindung an Dampfsperre und Abdichtungsebene.

Ausführung als Hauptentwässerung mit Freispiegelströmung, Speierlänge gemäß Planung, Entwässerung frei ins Gelände oder ins Fallrohr.

Einbau gemäß Planung

Alle für die Montage erforderlichen Materialien und Nebenleistungen sind im Einheitspreis enthalten.

Technische Daten:

Nenngröße: DN 70

Material Ablaufkörper / Speier: Stahl verzinkt

Dämmstärke Attika: 180 mm

Länge Gefällestrecke: bis 75 cm

Länge Speier: < 350 mm

Bauteil: Flachdächer a, b, c, d

Angeb. Fabrikat::
Menge: 4,000 St

**02.08.2 Attika-Notablauf, DN 70, Wasserspeier, in Dämmung eingelassen**
Attika-Notablauf mit Einlauftopf, Gefällestrecke, Speier, Kiesfang und Flansch, Ausbildung als Speier, einschl. Anschluss an Dachabdichtung und Attikaabdichtung sowie Wärmedämmung der Attika und Durchführung durch das 20 cm dicke WDVS. Flexibler Anschlussflansch für Attikaablauf, aus EPDM-Material mit mehrlippiger Dichtung, zum Anschluss an die Dampfsperre.
Nennweite: für DN 70
Dämmdicke: 40 cm
Material: Stahl verzinkt
Nenngröße: DN 70
Wehrhöhe: nach DIN
Gesamtlänge Durchführung inkl. Speier von Schiebeflansch: ca. 75 cm
Länge Gefällestrecke: bis 75 cm
Länge Speier: < 350 mm

Treppenhaus, a, b, c, d

Angeb. Fabrikat:
Menge: 4,000 St

**02.08.3 Anschlussflansch, Attikaablauf, Dampfsperre**
Flexibler Anschlussflansch für Attikaablauf, aus EPDM-Material mit mehrlippiger Dichtung, zum Anschluss an die Dampfsperre.
Nennweite: für DN 70
Dämmdicke: 40 cm
Abdichtung: im System
Menge: 4,000 St

#### Bereich 02.09 Metallprofile/Blecharbeiten

**02.09.1 Attikaabdeckung, Aluminium, 700 mm, natur**
Dachrandabdeckung (Attika) aus stranggepressten Aluminiumprofilen, einteilig, vierfach gekantet, mit Tropfkanten innen- und außenseitig, auf Haltevorrichtungen aus Vorstoßblechen und Ausbildung der Dehnungsstöße bzw. Dehnungsausgleich, inkl. der erforderlichen Befestigungen sowie den Längsstoßverbindungen.
Bauteil: Attikaabdeckung
Material: Aluminium
Dicke Blech: 2 mm
Oberfläche: natur
Zuschnitt Blech: ca. 700 mm
Schenkelhöhe außen: ca. 200 mm

Angeb. Fabrikat::
Menge: 23,930 m

**02.09.2 Wandanschluss, Aluminium**
Wandanschluss, Aluminium als Zulage zur Vorposition mit vorgefertigten Formstücken für den Anschluss an aufgehende Wänden an den beschriebenen Aluminiumprofilen.
Art der Abdichtung: Abdichtungsbahn
Material: Aluminium
Anschluss: Wandanschluss inkl. Abdichtung
Menge: 4,000 St

**02.09.3 Attikaabdeckung Eckausbildung**
mit vorgefertigten Formstücken für die Eckausbildung an den beschriebenen Aluminiumprofilen.
Art der Abdichtung: Folienabdichtung
Material: Aluminium
Anschluss: Eckausbildung
Menge: 3,000 St

#### Bereich 02.10 Sicherungssysteme Sekuranten

##### Abschnitt 02.10.01 Allgemein

**02.10.01.1 Planung für die Verlegepläne und Dokumentation**
*** Pauschalposition
Planung für die Verlegepläne, M.1:50, mind. 1:100, mit eindeutiger Darstellung, Beschriftung und Vermaßung der Planung der einzelnen Dachflächen und Dokumentation. Einbau nur mit vom Hersteller und zuständigen Fachplaner/Sicherheits- und Gesundheitskoordinator freigegebenem Dachaufbau und Verlegeempfehlung.

Siehe Anlagenverzeichnis: Ausführungsplanung Plannummer

5.09, Dachaufsicht Südtrakt, 468 m²
5.10, Dachaufsicht Mitteltrakt/Foyer, 367 m²
5.11, Dachaufsicht Nordtrakt, 430 m²
5.12, Dachaufsicht Konzertsaal, 752 m²

Alle nachfolgenden Einzelpositionen beinhalten die fertige Montage einschl. der Lieferung und Montage.
Menge: 1,000 psch

*Hinweis: Vor Bestellung Ausführbarkeit und*
Vor Bestellung Ausführbarkeit und
Mengen überprüfen!
Befestigungsuntergrund: Stahlbeton
Dachaufbau: 200-350 mm
Überfahrbare Seilsysteme

Hinweise:
- Dächer, die zu Wartungszwecken von Grünflächen,
PV-Anlagen, Lüftungsanlagen, RWA-Systemen etc.
begangen werden, oder deren Wartungsintervall < 5
Jahre ist, sind nach DGUV-Information 201-056 nach
Ausstattungsklasse 2 mit permanenten,
überfahrbaren Seilsicherungssystemen zu sichern!
- Bitte gesonderte Einbauvariante nach allgemeiner
bauaufsichtlicher Zulassung beachten! Es kann zu Abweichungen bei Mengen und Maßen kommen!
- Die Seile müssen behinderungsfrei verlaufen
können!
- Ein-/Aushängen nur aus dem gesicherten Bereich
> 2,00 m möglich!

##### Abschnitt 02.10.02 Aufzugturm und Flur

**02.10.02.1 Einzelanschlagpunkt(e)**
Einzelanschlagpunkt mit GS-Prüfplakette auf Massivdecke, bestehend aus korrosionsgeschützten Stahlrohren mit Edelstahlkopf und Ösen als Anschlagkonstruktion für Seilsicherung auf Flachdach für Reparatur- und Kontrollarbeiten. Anschlagstützen (Endstützen, Eckstützen und Mittelstützen) dauerhaft, wärmegedämmt, im Mindestabstand von 2,50 m von der Dachkante in der Massivdecke befestigen und in den Dachaufbau eindichten, inkl. elastischer Anschlussmanschette sowie Dämm- und Witterungsschutzhaube.

Zulässige Zugkraft:

Einbauart:

Klasse EN 795: A1
Bauhöhe: bis ca. 450 mm

Angeb. Fabrikat:

Fabrikat Typ:
Menge: 5,000 St

**02.10.02.2 Thermomanschette**
Thermomanschette zur Reduzierung von Energieverlusten und Vermeidung von Wärmebrücken. Manschette auf die erforderliche Länge einkürzen und über die Sekuranten des Seilsicherungssystems schieben, nicht eindichten.

Voraussichtliche Länge:

Angeb. Fabrikat:
Menge: 5,000 St

**02.10.02.3 Anfangs-/Eckstütze(n)**
Anfangs-/Eckstütze(n) zum Einschlagen in Beton
Permanenter Edelstahl Anschlagpunkt,
gepruft nach DIN EN 795:2012, CEN / TS 16415:2017
und in gerissenen Beton!
Beton . C20/25
Mit europaisch technischer Zulassung (ETA)!
Anschlagpunkt: D= 24 mm.
Max. 3 Personen.
Uberstand: 500 mm.
Fur einen Dachaufbau von 200 mm bis max. 350 mm.
Inkl. fortlaufender Seriennummer.

Fabrikat Typ:
Menge: 4,000 St

**02.10.02.4 Zwischenstütze(n)**
Zwischenstütze(n)
zum Einschlagen in Beton
Permanenter Edelstahl Anschlagpunkt,
gepruft nach DIN EN 795:2012, CEN / TS 16415:2017
und in gerissenen Beton!
Beton . C20/25
Mit europaisch technischer Zulassung (ETA)!
Anschlagpunkt: D= 16 mm.
Max. 3 Personen.
Uberstand: 500 mm.
Fur einen Dachaufbau von 200 mm bis max. 350 mm.
Inkl. fortlaufender Seriennummer und Befestigungsmaterial.

Fabrikat Typ:
Menge: 4,000 St

**02.10.02.5 Seilkomponente(n)**
Spezial-Edelstahlseil -
für 6 mm Seilsicherungssysteme
75 m Edelstahlseil (6 mm), geprüft nach
EN795:2012 und CEN / TS 16415:2017!
Mit allgemeiner bauaufsichtlicher Zulassung
gem. Z-14.9-786!
Aus besonders robustem V4A-Stahl gefertigt.
Geeignet für Seilsicherungssysteme.
Gewicht: 152 g / m.
Inkl. aufgewalztem Gabelkopf.

Fabrikat Typ:

1 mal 35 m
1 mal 10 m
1 mal 10 m
Menge: 55,000 m

**02.10.02.6 Spannelement**
Spannelement für 6 mm Seilsicherungssysteme
Edelstahl-Endbefestigung (Gabelkopf),
geprüft nach EN795:2012
und CEN / TS 16415:2017!
Aus besonders robustem V4A-Stahl gefertigt.
Geeignet für Seilsicherungssysteme.
Mit integrierter Spannvorrichtung.
Inkl. fortlaufender Seriennummer.

Fabrikat Typ:
Menge: 8,000 St

**02.10.02.7 ForceLimiter (Kraft Begrenzer)**
ForceLimiter Edelstahl
Begrenzung der auftretenden Kräfte bei 2 Personen
auf max. 8,3 kN.
Geprüft nach EN 795:2012 und CEN / TS 16415:2017!
Materialgüte: V4A.
Inkl. Kettenglied!

Fabrikat Typ:
Menge: 4,000 St

**02.10.02.8 Edelstahl Seilzwischenhalter**
Edelstahl Seilzwischenhalter für 6 mm Seilsicherungssysteme
Edelstahl Seilzwischenhalter.
Voll überfahrbarer Seilzwischenhalter aus besonders
robustem V4A - Edelstahl für Seilsicherungssysteme.
Überfahrbar mit Gleitern.
Montage auf Anschlagpunkten, inkl. Befestigungsmaterial.

Fabrikat Typ:
Menge: 4,000 St

**02.10.02.9 Sytemschild**
Vorgeschriebene Kennzeichnung für
Seilsicherungssysteme.
Abgewinkelt zur Befestigung auf Anschlagpunkten.

Hinweis: (Nicht Bestandteil der Leistungsabfrage)
Die Systeme müssen - gemäß BGR 198 - ein Mal
jährlich von einem zertifizierten Unternehmen geprüft
werden.

Der Auftraggeber wird hierzu, nach Abschluss der Arbeiten, ggf. den AN diesbezüglich Kontaktieren bzw. unverbindlich Anfragen

Fabrikat Typ
Menge: 4,000 St

### Titel 03 Fluchtbalkon

#### Bereich 03.01 Vorbereitende Arbeiten

**03.01.1 Reinigung und Vorbereitung der Unterlage**
Reinigung und Vorbereitung der Unterlage

Reinigung und Vorbereitung der vorhandenen Unterlage aus Steico MultiCap auf Brettstapeldecke zur Aufnahme des weiteren Dach- bzw. Balkonaufbaus.
Lose Partikel, Staub, Holzspäne, Mörtelreste und sonstige Verunreinigungen mechanisch entfernen.

Unterlage auf Ebenheit, Gefälle und Beschädigungen prüfen.

Vollflächige Überklebung mit selbstklebender Unterdeckbahn, kompatibel mit dem geplanten Schichtenaufbau und für Holzuntergründe geeignet.

Untergrund muss nach Fertigstellung der Reinigungs- und Instandsetzungsarbeiten tragfähig, trocken, sauber und frei von Trennmitteln sein.
Arbeiten gemäß Herstellerangaben und den Vorgaben der Abdichtungsnormen DIN 18531 und DIN 18338 ausführen.

gewähltes Fabrikat:
Menge: 11,800 m²

#### Bereich 03.02 Abdichtung

**03.02.1 Trenn-/Schutzlage**
Trenn-/Schutzlage
Liefern und lose Verlegen einer Trenn-/Schutzlage (z. B. icopal SICOTEC oder gleichwertig) Trennung der Dämmung vom Untergrund, insbesondere bei Holzkonstruktionen oder bitumenunverträglichen Bahnen.

Dient zur Verbesserung der Haftung der Dämmstoffverklebung.
Menge: 11,800 m²

#### Bereich 03.03 Dämmung

**03.03.1 Gefälledämmung aus Schaumglas**
Gefälledämmung aus Schaumglas

Gefälledämmung aus Schaumglasplatten mit Bitumenbeschichtung und Folienkaschierung auf
bauseitiger Bitumenemulsion. Vollflächig und vollfugig verkleben, Fugen pressgestoßen und im
Verband verlegt, Dampfdichtigkeit ist sicherzustellen.
Bauteil: Flachdach
Untergrund: Beton
Wärmedämmung: Schaumglas
Dämmungsart: Gefälledämmung

Gefälle: 2%

Wärmeleitfähigkeit (Bemessungswert): 0,042 W/(mK)
Kaschierung: Bitumenbeschichtung mit PE-Folienkaschierung

Befestigung: geklebt
Baustoffklasse (DIN 4102-1): A1
Brandverhalten (DIN EN 13501-1): A1
Anwendungstyp: DAA
Druckbelastbarkeit Dämmstoff: ds
Dicke Dämmstoff: i.M. 60 mm

Angeb. Fabrikat:
Menge: 10,400 m²

#### Bereich 03.04 Dachabdichtung

**03.04.1 Abdichtung (zweilagig, bituminös)**
Abdichtung (zweilagig, bituminös)
Liefern und Verlegen einer zweilagigen Abdichtung aus Elastomerbitumenbahnen auf der Dämmung, erste Lage als Unterlage (z. B. PYE PV 200 S5), zweite Lage mit mineralischer Oberfläche.
Schweißnähte mit Nahtversatz. Ausbildung von Türanschlüssen ≥ 15 cm über Belagniveau.
Ecken, Anschlüsse, Durchdringungen fachgerecht mit Formteilen, Dichtmanschetten oder Flüssigkunststoffsystem.
Menge: 11,800 m²

**03.04.2 Anschlüsse an aufgehende Bauteile**
Anschlüsse an aufgehende Bauteile
Anschluss der Abdichtung an aufgehende Wände, Attiken oder Fassadenelemente mit Hochführung ≥ 15 cm über Belagoberkante.
Oberer Abschluss z. B. mit Pressleisten, Flüssigkunststoff oder Systemanschluss. Schutz gegen Hinterläufigkeit sicherstellen.
Menge: 11,000 m

#### Bereich 03.05 Dachaufbauten

**03.05.1 Drainagematte**
Drainagematte
Liefern und lose Verlegen einer kapillarpassiven Drainagematte mit Filtervlies auf der Abdichtung (z. B. Kunststoff-Duodrainage, Höhe ca. 8 mm). Anschluss an Rinne mit perforierten Randabschlüssen.
Menge: 11,800 m²

**03.05.2 Drainagemörtel**
Drainagemörtel
Liefern und Einbringen eines zementgebundenen Drainagemörtels als Verlegebett (z. B. kunststoffvergüteter Drainagemörtel mit Kornstruktur), Dicke ≥ 3 cm, oberseitig eben abgezogen und vorbereitet für Plattenverlegung.
Menge: 11,800 m²

**03.05.3 Feinsteinzeugplatten im Mörtelbett**
Feinsteinzeugplatten im Mörtelbett
Liefern und Verlegen von 20 mm starken, frostbeständigen Feinsteinzeugplatten im Format ≥ 60/60 cm im Drainagemörtelbett.
rutschhemmend
Fugenbreite ≥ 5 mm, Verlegung auf Stoß mit Fugenkreuzen.
Zuschneiden, Randanpassung und Anarbeitung an Türprofile und Rinnen inbegriffen.
Menge: 11,800 m²

#### Bereich 03.06 Entwässerung

**03.06.1 Linienentwässerung Türbereich**
Linienentwässerung Türbereich
Liefern und Einbauen einer flachen Linienentwässerung (Rechteckrinne) mit Abdeckung aus Gitterrost oder Edelstahlblech, höhenverstellbar, flächenbündiger Anschluss an Belag.
Seitliche Ausbildung mit perforiertem Winkelprofil zur Entwässerung des Drainagemörtels in die Rinne.
Menge: 2,000 m

**03.06.2 Randabschlussprofil mit Entwässerungsbohrungen**
Randabschlussprofil mit Entwässerungsbohrungen

Randabschlussprofil aus witterungsbeständigem Aluminium, pulverbeschichtet in RAL-Farbe nach Wahl des AG, Profilhöhe angepasst an den Balkonaufbau, Materialstärke = 2 mm.

Werkseitig mit Entwässerungsbohrungen Ø 10 mm im Abstand von ca. 250 mm zur gezielten Ableitung des Niederschlagswassers in die vorgelagerte Rinne.

Profil stirnseitig an der Balkonstirnkante montieren, inkl. aller erforderlichen Befestigungsmittel, Anschlusswinkel, Abschlusskappen und fachgerechter Einbindung in die Balkonabdichtung.

Ausführung korrosionsgeschützt, dauerhaft dicht, mit sauberem Übergang zur angrenzenden Fassadenbekleidung.

Angeb. Fabrikat:
Menge: 3,200 m

**03.06.3 Rechteckige Entwässerungsrinne aus witterungsbeständigem**
Rechteckige Entwässerungsrinne aus witterungsbeständigem Metall (Aluminium beschichtet oder Edelstahl V2A), Rinnenbreite ca. 120 mm, Tiefe ca. 80 mm, mit aufliegendem, rutschfestem Abdeckrost aus verzinktem Stahl oder Edelstahl, Maschenweite ca. 30/10 mm, Belastungsklasse A15.
Rinne mit Gefälle = 1,5 % in Fassadenebene vor Balkonstirnseite montieren, inkl. aller erforderlichen Halterungen, Übergangs- und Anschlussstücke, Anschluss an das Randabschlussprofil mit Entwässerungsbohrungen (Pos. 03.11) sowie Ablaufstutzen DN 100.

Anschluss an vorhandene Regenwasserleitung herstellen. Sämtliche Schnittstellen zur Balkonabdichtung und Fassadenbekleidung fachgerecht, dauerhaft dicht und korrosionsgeschützt ausführen.

Angeb. Fabrikat:
Menge: 3,200 m

#### Bereich 03.07 Metallprofile/Blecharbeiten

**03.07.1 Attikaabdeckung**
Attikaabdeckung
auf Beton / MW Brüstung seitlich (breite max. 24 cm)
z. B. Aluminium mit Tropfkante und Wandanschlussprofil, sowie Bohle auf Mauer
Menge: 9,900 m

### Titel 04 Fallrohre

*Hinweis: Leistungsbeschreibung Fallrohre*
Im Zuge der Schulbauaufstockung wurde das Dach bereits fertiggestellt. Es handelt sich um ein Kalzip-Dach mit vorgehängter Kastenrinne. Die Dachentwässerung erfolgt derzeit über provisorische Regenfallrohre, die im Rahmen dieser Maßnahme durch die endgültigen, geplanten Fallrohre ersetzt werden.

**04.1 Übergangsstück / Stutzen zum Fallrohr**
Übergangsstück / Stutzen zum Fallrohr

Falls der Speier nicht schon auf das Maß des Fallrohrs (z. B. DN 120) gefertigt ist, brauchst du einen Reduzier- oder Übergangsstutzen.

Bei Metall: Übergang löten, stecken oder mit Schraub-/Nietenverbindung fixieren.

Bei Kunststoff: Muffe mit Dichtung.
Menge: 10,000 St

**04.2 Kreisförmiges Regenfallrohr DIN 18461,Nenngröße 120,**
Kreisförmiges Regenfallrohr DIN 18461,Nenngröße 120,
aus legiertem Zink DIN 17770 (Titanzink), Dicke 0,7mm,
befestigen mit Rohrschellen.
Unterkonstruktion: Holzständer + 100 mm Vorhangfassade
Menge: 46,000 m

**04.3 Standrohr rund, mit Reinigungsöffnung**
Standrohr rund, mit Reinigungsöffnung

und Standrohrkappe nach DIN 1123
Material Stahl feuerverzinkt mit zusätzlicher
Innenbeschichtung
DN 120 L= 1000 mm
zum Anschluß an die Grundleitung liefern und befestigen
Fabrikat: LORO-X oder gliechwertig

angebotenes Fabrikat:
Menge: 10,000 St

### Titel 05 sonstige Arbeiten

**05.1 Abdichtung Tür-/Fensteranschluss mit Flüssigkunststoff**
Abdichtung Tür-/Fensteranschluss mit Flüssigkunststoff

Leistungsbeschreibung:
Herstellen eines Abdichtungsanschlusses an Tür- bzw. Fensterelemente auf Balkon / Loggia / im Bereich der Pfosten-Rigel.Konstruktion des neuen Treppenhauses

Die Abdichtung ist fachgerecht an die bestehende Dachabdichtung anzuschließen und bis zur Türkonstruktion hochzuführen.
Untergrund reinigen, anschleifen, staub- und fettfrei vorbereiten.
Verarbeitung gemäß Herstellerangaben.

Leistungsumfang:

Untergrundvorbereitung (Reinigung, Haftgrund falls erforderlich)

Aufbringen einer vliesarmierten Flüssigkunststoffabdichtung

Ausführung bis an die Türkonstruktion hochgeführt

Mindesttrockenschichtdicke: 2 mm

Ausbildung der Anschlüsse und Ecken mit systemgerechtem Armierungsgewebe

Herstellung eines sauberen Übergangs zur bestehenden Abdichtung

Befestigung der Abdichtung im oberen Randbereich mit Aluminium-Klemmprofil inkl. Abdeckblech

Elastische Versiegelung der Anschlussfuge zur Türkonstruktion

Material:

Flüssigkunststoff, 2-komponentig, vliesarmiert, UV-beständig, für Dachabdichtungen nach DIN 18531-5

Klemmprofil Aluminium mit Dichtung und Befestigungsmaterialien

Abdeckblech Aluminium, 2-fach gekantet, Dicke ca. 1,5 mm

Ausführungsgrundlagen:

DIN 18531-5: Abdichtungen für nicht genutzte und genutzte Dächer - Teil 5: Einwirkungen, Bemessung, Ausführung

Flachdachrichtlinie, aktueller Stand

Herstellerverarbeitungsrichtlinien

Abrechnungseinheit:
m (Meter) Anschlusslänge

Besondere Hinweise:

Höhe der Abdichtung gemäß Flachdachrichtlinie mind. 15 cm über Oberkante Belag bzw. Dränrost, sofern technisch möglich.

Bestehende Elemente sind vor Beginn der Arbeiten zu schützen.
Menge: 11,000 m
